# DGH Schlamau
Angebotsaufforderung (GAEB DA XML 3.3, DA83)
Projekt: Sanierun
Währung: EUR
Vergabeart: Öffentliche Ausschreibung
Angebotsdatum: 17.07.2026
Ende der Zuschlagsfrist: 15.09.2026
Abgabeort: Vergabemarktplatz Brandenburg
Ausführungsbeginn: 16.09.2026
Auftraggeber: Gemeinde Wiesenburg/Mark, Schlossstraße 1, 14827 Wiesenburg/Mark, Telefon 033849/798-0, E-Mail gemeinnde@wiesenburgmark.de
Erstellt mit: SJ OFFICE/ GXML Toolbox V3.3 R20201215, Modul AVA, 17.07.2026

## Allgemeine Vorbemerkungen zum BIM-Prozess
Allgemeine Vorbemerkungen zum BIM-Prozess

1. Grundsatz und Methodik
- Metodenverpflichtung: Die Erbringung aller vertraglich geschuldeten Leistungen hat zwingend unter konsequenter Anwendung der BIM-Methodik zu erfolgen.
- Modellbasierte Fachberatung: Die Erstellung des Brandschutzkonzeptes erfolgt direkt auf Basis des vom Objektplaner bereitgestellten Architektur-Fachmodells. Das manuelle, vom Modell gelöste Auswerten oder Zeichnen ist unzulässig.
- Methodenneutralität: Die Anwendung der BIM-Methodik stellt das Werkzeug zur Erfüllung der brandschutztechnischen Leistungen dar.

2. Datentausch und OpenBIM-Standards
- IFC- und BCF-Standard: Der Datenaustausch erfolgt über das Format IFC4 (oder höher). Die brandschutztechnische Prüfung, die Rückmeldung von Vorgaben (z.B. zu geringe Fluchtweglängen) sowie das gesamte Issue-Management haben zwingend über das BCF-Format via CDE zu erfolgen.

3. Geordnetes Datendesign und Raum-/ Bauteilbezug
- Raumbezug (IfcSpace) und Zonierung: Brandschutzrelevante Raumeigenschaften (z.B. Persnonenbelegung, Brandlasten, Nutzung) und organisatorische Zonierungen (z.B. Brandabschnitte, Rauchabschnitte, Nutzungseinheiten) sind direkt an die Raumobjekte (IfcSpace bzw. IfcZone) gekoppelt.
- Bauteilbezug und Klassifikation: Der Brandschutzplaner greift auf die Bauteile des Modells zu und prüft deren Brandschutzattribute (z.B. Feuerwiderstandsklasse euerwiderstand nach DIN 4102/EN 13501, Rauchdichtigkeit, Anforderungen an Feststellanlagen).

4. Leitdokumente und Organisation
- Vorrang der AIA / Einhaltung BAP: Die AIA des Auftraggebers und der fächerübergreifede BAP sind bindend. Der Brandschutzplaner liefert seine Prüfergebnisse zur den im BAP definierten Meilensteinen direkt auf die CDE.

## 003 Los 3: Fachplanung-Bauordnungsrechtlicher Brandschutz
Datum: 17.07.2026

### Los 01 Grundleistungen

**01.001 LPH1 Grundlagenermittlung**
- Klären der Aufgabenstellung und des Planumfangs
- Abgleichen der brandschutzrelevanten Vorgaben des Auftraggebers mit der AIA
- Klären, inwieweit besondere Fachplaner einzubeziehen sind und Festlegen der Aufgabenverteilung
- Zusammenstellen der Ergebnisse
Menge: 1,000 psch

**01.002 LPH2 Vorplanung**
- Feststellen einschlägiger Rechtsgrundlagen und der wesentlichen materiell-rechtlichen Anforderungen aufgrund der Art, Nutzung, Bauweise, Größe, Nachbarschaft und des gestalterischen Konzeptes sowie von eventuell beanspruchten Abweichungen von bauordnungsrechtlichen Vorschriften
- Automatisiertes Auslesen von Raumgeometrien und Abständen aus dem 3D-Konzeptmodell zur ersten brandschutztechnischen Einordnung des Gebäudes (Gebäudeklasse)
- Erarbeiten der Grundzüge des Brandschutzkonzeptes einschließlich der Möglichkeiten beim abwehrenden Brandschutz und der Grundlagen für anlagentechnische Maßnahmen
- Erstellen von Brandschutzskizzen zur Visualisierung der baulichen Maßnahmen und des anlagentechnischen Konzeptes
- Stichpunkthaftes Zusammenstellen der Vorplanungsergebnisse
Menge: 1,000 psch

**01.003 LPH3 Entwurfsplanung**
- Erarbeiten des Brandschutzkonzeptes ggf. unter Berücksichtigung der Wechselwirkung zwischen den baulichen und anlagentechnischen Maßnahmen
- Aufstellen des Brandschutzkonzeptes durch direktes Prüfen des 3D-Entwurfmodells. Vorgaben aller brandschtztechnischen Anforderungen (z.B. REI 90, EI 30) als alphanumerische Attribute, die der Objekt- und Tragwerksplaner direkt in ihre Fachmodelle einpflegen könen
- Rechnerische Überprüfung der im Modell angelegten Rettungswegelängen und Sackgassen direkt über die geometrischen Laufachsen des 3D-Modells
- Konkretisierung der objektspezifischen Brandschutzanforderungen
- Mitwirken bei Abstimmungen mit Behörden, Prüfingenieuren und Prüfsachverständigen, Brandschutzdienststellen und/oder Feuerwehr
- Zusammenstellen wesentlicher Inhalte als Entwurf des textlichen Erläuterungsberichtes zum Stand der Entwurfsplanung
Menge: 1,000 psch

**01.004 LPH4 Genehmigungsplanung**
- Erarbeiten des Erläuterungsberichtes gemäß den jeweils geltenden bauaufsichtlichen Verfahrensvorschriften mit Darstellung
       - der Rechtsgrundlagen, die der Planung zugrunde  liegen
       - des Brandschutzkonzeptes mit den baulichen, anlatechnischen und organisatorischen Maßnahmen
       - der Erfordernisse zur Wahrung der Belange des abwehrenden Brandschutzes
- Konsistentes Ableiten der textlichen und zeichnerischen Brandschutznachweise (Brandschutzpläne) direkt aus dem koordinierten Entwurfsmodell des Objektplaners
- Erstellen von Brandschutzplänen als Visualiesierung der baulichen Brandschutzmaßnahmen und des anlagentechnischen Konzeptes
- Begründen von Abweichungen, die den Brandschutz betreffen
- Zusammenstellen der vorgenannten Unterlagen
Menge: 1,000 psch

**01.005 LPH5 Ausführungsplanung**
- Abschließendes Prüfen des Ausführungsmodells (LOD 400) des Objektplaners sowie des TGA-Modells hinsichtlich der exakten Umsetzung der Brandschutzauflagen (z.B. Einbaulage von Brandschutzklappen, Abschottungen von Leitungsdurchführungen)
- Prüfen der Baugenehmigung auf einen ggf. gebotenen Widerspruch bezogen auf den Brandschutznachweis
- Beraten bei Anfragen der Objekt- und Fachplaner hinsichtlich der integrierten brandschutztechnischen Fachleistung auf Basis des genehmigten Brandschutznachweises einschließlich der Auflagen aus der Genehmigung
- Erstellen einer Brandfallsteuertabelle
- Mitwirken an der Koordination der Fachplanung an brandschutzrelevanten Schnittstellen
- Mitwirken beim Feststellen der Eignung vorgelegter Übereinstimmungserklärungen von geregelten Bauprodukten und Bauarten für die Einbausituation
- Prüfen inwieweit zusätzliche genehmigungspflichtige Sachverhalte entstanden sind
- Zusammenstellen der Ergebnisse
Menge: 1,000 psch

**01.006 LPH8 Objektüberwachung/Bauüberwachung**
- Nutzen des Modells vor Ort zur visuellen Kontrolle brandschutztechnischer Bauteile und Dokumentation von Ausführungsmängeln via BCF auf der CDE
- Prüfen der Ausführung des Obejektes auf prinzipielle Übereinstimmung mit dem genehmigten Brandschutznachweis einschließlich der Auflagen aus der Genehmigung an bis zu drei Begehungseinheiten
- Einmalige Plausibilitätskontrolle der vorgelegten Nachweise für geregelte Bauprodukte und Bauarten sowie Erklärungen zum baulichen Brandschutz
- Prüfen der Sachverständigenbescheinigungen oder Sachkundigenbestätigungen hinsichtlich der Feststellung der Wirksamkeit und Betriebssicherheit für sicherheitstechnischen Anlagen und Einrichtungen
- Mitwirken bei der Vorbereitung von behördlichen Prüfungen/Begehungen und Teilnahme daran
- Erstellen eines Statusberichtes einschließlich Bewerten der Möglichkeiten für die Inbetriebnahme
Menge: 1,000 psch

### Los 02 Besondere Leistungen

#### Hauptabschnitt 02.02 für LPH2

**02.02.001 Analyse besonderer Gefahren**
Qualitative Analyse der vorgesehenen Nutzung hinsichtlich besonderer Brand- und Explosionsgefahren; Feststellen des Erfordernisses eines Explosionsschutz-Dokumentes
Menge: 1,000 psch

**02.02.002 Brandlastenermittlung**
Ermitteln von Brandlasten vor Ort
Menge: 1,000 psch

#### Hauptabschnitt 02.06 für LPH6

**02.06.001 Beraten zum Leistungsverzeichnis**
Beraten der Objekt- und Fachplaner bei der Erstellung der brandschutztechnischen Teile der Leistungsverzeichnisse
Menge: 1,000 psch

#### Hauptabschnitt 02.08 für LPH8

**02.08.001 Kontrolle von Nachweisen**
*** Bedarfsposition ohne GB
Kontrolle der vorgelegten Nachweise für ungeregelte Bauprodukte und Bauarten sowie Erklärungen zum baulichen Brandschutz
Menge: 1,000 psch

#### Hauptabschnitt 02.10 für BIM

**02.10.001 Brandschutzkonzept-Varianten**
*** Bedarfsposition ohne GB
Prüfen und Bewerten unerschiedlicher Entwurfsvarianten des Objektplaners im 3D-Modell hinsichtlich der Machbarkeit von Brandabschnittstrennungen.
Menge: 1,000 St

**02.10.002 Automatisierte Code-Compliance-Prüfung**
*** Bedarfsposition ohne GB
Durchführen computergestützer, regelbasierter Modellprüfungen (z.B. mittels Solibri Model Checker) zur automatisierten Validierung des Entwurfs gegen die jeweilige Landebauordnung (z.B. Prüfung auf notwendige Flure, Türbreiten, Treppenraumgeometrien).
Menge: 1,000 psch

**02.10.003 BIM-Bauantrag**
*** Bedarfsposition ohne GB
Übergabe eines spezifischen Brandschutz-Fachmodells im IFC-Standard zur Durchführung des digitalen Genehmigungsverfahrens bei der Brandschutzdienststelle.
Menge: 1,000 psch

**02.10.004 Modellbasierte Evakuierungssimulation**
*** Bedarfsposition ohne GB
Durchführen von dynamischen Personenstrom- und Evakuierungssimulationen in komplexen Gebäudeteilen (z.B. Versammlungsstätten) unter direktem importz der geometrischen Raum- und Hindernisdaten aus dem 3D-Modell.
Menge: 1,000 psch

**02.10.005 Flucht- und Feuerwehrpläne aus dem Modell**
Direktes, konsistentes Ableiten von Flucht- und Rettungsplänen sowie Feuerwehrplänen aus dem finalen "As-Built"-Modell des Gebäudes.
Menge: 1,000 psch

### Los 03 Sonstiges

#### Hauptabschnitt 03.01 Zuschläge

**03.01.001 Nebenkostenpauschale**
Zu den Nebenkosten gehören insbesondere
1. Versandkosten, Kosten für Datenübertragungen,
2. Kosten für die Vervielfältigung von Zeichnungen und schriftlichen Unterlagen sowie für die Ausfertigung von Filmen und Fotos,
3. Kosten für ein Baustellenbüro einschließlich der Einrichtung, Beleuchtung und Beheizung,
4. Fahrtkosten für Reisen, die über einen Umkreis von 15 Kilometern um dan Geschäftssitz des Auftragnehmers hinausgehen, in Höhe der steuerlich zulässigen Pauschalsätze, sofern nicht höhere Aufwendungen nachgewiesen werden,
5. Trennungsentschädigungen und Kosten für Familienheimfahrten in Höhe der steuerlich zulässigen Pauschalsätzen, sofern nicht höhere Aufwendungen an Mitarbeiterinnen oder Mitarbeiter des Auftragnehmers auf Grund von tariflichen Vereinbarungen bezahlt werden,
6. Entschädigungen für den sonstigen Aufwand bei längeren Reisen nach Nummer 4, sofern die Entschädigungen vor der Geschäftsreise in Textform vereinbart worden sind,
7. Entgelte für nicht dem Auftragnehmer obliegenden Leistungen, die von ihm im Einvernehmen mit dem Auftraggeber Dritten übertragen worden sind.
Menge: 1,000 psch

#### Hauptabschnitt 03.02 Stundensätze

**03.02.001 Stundensatz Auftragnehmer**
Stundensatz für zusätzliche, nicht vertraglich vereinbarte Besondere Leistungen für den Geschäftsführer/Inhaber des Auftragnehmers
Menge: 1,000 h

**03.02.002 Stundensatz beratender Ingenieur**
Stundensatz für zusätzliche, nicht vertraglich vereinbarte Besondere Leistungen für den berantenden Ingenieur des Auftragnehmers
Menge: 1,000 h

**03.02.003 Stundensatz Projektleiter**
Stundensatz für zusätzliche, nicht vertraglich vereinbarte Besondere Leistungen für den Projektleiter des Auftragnehmers.

Im falle der Abwesenheit des Projektleiters, gilt der Stundensatz für den stellvertretenen Projektleiter für zusätzliche, nicht vertraglich vereinbarte Besondere Leistungen.
Menge: 1,000 h

**03.02.004 Stundensatz sachbearbeitender Ingenieur**
Stundensatz für zusätzliche, nicht vertraglich vereinbarte Besondere Leistungen für den sachbearbeitenden Ingenieur des Auftragnehmers
Menge: 1,000 h

**03.02.005 Stundensatz Objekt-/Bauüberwacher**
Stundensatz für zusätzliche, nicht vertraglich vereinbarte Besondere Leistungen für den Objekt- bzw. Bauüberwacher des Auftragnehmers.

Im falle der Abwesenheit des Objekt- bzw. Bauüberwachers, gilt der Stundensatz für den stellvertretenen Objekt- bzw. Bauüberwacher für zusätzliche, nicht vertraglich vereinbarte Besondere Leistungen.
Menge: 1,000 h

**03.02.006 Stundensatz Technische Mitarbeiter / Konstrukteur**
Stundensatz für zusätzliche, nicht vertraglich vereinbarte Besondere Leistungen für technische Mitarbeiter (Ingenieure/Architekten) bzw. Konstrukteurs des Auftragnehmers.
Menge: 1,000 h

**03.02.007 Stundensatz Zeichner**
Stundensatz für zusätzliche, nicht vertraglich vereinbarte Besondere Leistungen für Zeichner und technische Zeichner des Auftragnehmers.
Menge: 1,000 h

**03.02.008 Stundensatz Sontiges**
Stundensatz für zusätzliche, nicht vertraglich vereinbarte Besondere Leistungen für Mitarbeiter des Auftragnehmers, die nicht den Positionen 03.02.001 bis 03.02.007 zuzuordnen sind.
Menge: 1,000 h
